# Flachdachsanierung
Angebotsaufforderung (GAEB 90, DA83)
Währung: EUR
Auftraggeber: Robert Grope GmbH * Emmericher Straße 110 * 47138 Duisburg

## Zusätzlicher Text
Bauvorhaben:  Reisewitzer Str. 20, Hinterhaus
  01159 Dresden

Gewerk::  Dachdeckerarbeiten

Leistung:  Flachdachinstandsetzung

Beschreibung:  Erneuerrung der Dachhaut,Verblechung,  und  Dämmung
  Abbruch alter Dachhaut bis auf Rohdecke

Bestand:
Das Hinterhaus ist ein Wohngebäude mit  2 Doppelhaushälften. Die
Sanierung erfolgte mitte der 90ger Jahre.

Tragkonstruktion:  unbekannt

Gebäudehöhe:  ca. 7 m,  2 Vollgschosse,
  Flachdach Bitumenbahnen

Ausführung:  April 2026

Erschließung/Verkehrssituation:

Der Zugang zum Objekt erfolgt hofseitig über eine Hofeinfahrt.

Während der Dachinstandsetzung ist das Wohngebäude bewohnt.
Im Hof/Anliegerstraße besteht eine sehr eingeschränkte Parkmöglichkeit.
Die Lagerung von Baumaterial ist nur eingeschränkt in kleinen Mengen
möglich.

Bauleiter :  Frau Sommer, Covivio

Vorbemerkungen

Dieser Leistungsbeschreibung bzw. dem Angebot liegen
 in ihrer jeweils neuesten Fassung
zugrunde:

- die Leistungsbeschreibung,
- Werksvorschriften der Produkte und Systemlösungen der BMI Group
-  die DIN 18531 - Dachabdichtungen, -Abdichtung fürnicht genutzte
Dächer-,
-  die Richtlinien für die Planung und Ausführung vonDächern mit
Abdichtungen
- Flachdachrichtlinien -, aufgestellt vom Zentralverband des Deutschen
  Dachdeckerhandwerks e.V.,
-  die technischen Regeln für die Planung und Ausführung von
Abdichtungen mit
  Polymerbitumen- und Bitumenbahnen (abc der Bitumenbahnen) aufgestellt
vom
  Industrieverband Bitumen-Dach- und Dichtungsbahnen e.V. (vdd),
-  und die Herstellervorschriften der Hersteller -  die neusten
DIN-Normen, VDE- und VDI-Richtlinien.
-  die Vorschriften der zuständigen Behörden; z.B. Bauaufsicht,
Gewerbeaufsicht, TÜV,  Berufsgenossenschaften und
Versogungsbetriebe.
 -  DIN 4420 Arbeits- und Schutzgerüste
Die UVV sind in ihrer neuesten Fassung zu beachten.

Über die Gleichwertigkeit von Produkten und Systemen
entscheidet allein der Auftraggeber.

Wenn Alternativangebote abgegeben werden, sind diese
getrennt auszufüllen und als solche
zu kennzeichnen. Insbesondere sind jeder Alternative
die folgenden Nachweise und Prüfzeugnisse beizufügen:

a) Genaue Leistungsbeschreibung jeder Position,  Technische
Merkblätter des Herstellers,
  getrennt für alle Produkte, die in der Alternative genannt werden.
  Die Unterlagen müssen spätestens beim Submissionstermin mit
abgegeben werden.

b) Allgemeines bauaufsichtliches Prüfzeugnis hinsichtlich der
Beständigkeit gegen
  Flugfeuer und strahlende Wärme nach DIN 4102 Teil 7 bzw. DIN EN
1187.

c) Prüfzeugnis und Nachweis über Art und  Lagesicherung, z. B. vom WSP
in Aachen
  oder BDA in Gorinchem oder gleichwertig.

d) Nachweis der dynamischen Haftabzugfestigkeit der THERM-Streifen von
mind.
  6.600 N/m².

e) Nachweis einer freiwilligen Güteüberwachung durch  eine staatlich
anerkannte
  Materialprüfanstalt.

f) Nachweis eines funktionierenden Qualitätsüberwachungssystems
  gem. ISO 9001:2000 durch Urkunde.

g) Hinterlegte Garantieerklärung beim ZVDH von 5  Jahren für alle
Produkte,
  Ersatzmaterialien, Entsorgungskosten und Folgeschäden.

h) 5-jährige Nachhaftung bei einem namhaften  Versicherungsgeber, falls
der
  Hersteller aus verschiedenen Gründen nicht mehr  bestehen sollte.

Soweit im Text nichts anderes beschrieben ist, sind Nähte und Stöße
mindestens 8 cm breit
vollflächig zu verschweißen und anzudrücken. Die Dichtigkeit ist durch
die austretende
Bitumenschweißraupe zu überprüfen. Bei bestreuten Bahnen ist es
empfehlenswert, die
Bitumenschweißraupe abzustreuen.

Dachflächen oder Teildachflächen bzw. Rinnen und Kehlen mit Neigungen
von weniger als
2 % sind Sonderkonstruktionen im Sinne der Regelwerke und müssen
besonders geplant und
ausgeführt werden.

Die Lieferung der ausgeschriebenen Materialien ist, wenn im Text nicht
anders beschrieben,
in den Einheitspreisen mit zu berücksichtigen.

Bei Verwendung von Gefälledämmstoffen ist der Wärmedurchgangskoeffizient
nach
DIN EN ISO 6946 zu berechnen und nachzuweisen. Es sind die Grundsätze
der Energieeinsparverordnung  zu beachten.

Vor Angebotsabgabe hat sich der Bieter von den Örtlichkeiten zu
überzeugen. Nachträge,
die durch Unkenntnis der Baustelle bedingt sind, werden nicht gesondert
vergütet.

Ein gemeinsames Aufmass nach Durchführung der Arbeiten
ist vorgesehen. Die dabei festgestellten Massen werden für beide Seiten
verbindlich.

Die Abnahme erfolgt als förmliche Abnahme.

Der ausgeschriebene Dachaufbau und/oder Abdichtungssystem sind
Systemaufbauten oder
Bestandteile davon. Die Produkte, Stoffe und Abdichtungslagen sind in
Qualität,
Zusammensetzung, Beschaffenheit und gegenseitiger Verträglichkeit
aufeinander
abgestimmt.

Massenangaben sind unverbindlich und müssen vom Anbieter geprüft werden.

Für die Richtigkeit der Aussage wird nur Haftung übernommen, wenn
Produkte der Icopal
GmbH eingesetzt werden und die jeweils gültigen Verlegevorschriften
eingehalten werden.

Angaben zum Angebot

Gemeinsame Ortsbesichtigungen finden nicht statt.
Der Bieter hat sich selbst, vor Angebotsabgabe, an der Baustelle
hinreichend zu innformieren.
Bedenken  gegen die vorgesehene Ausführung sind vor Angebotsabgabe
geltend zu machen.

Baustelleneinrichtung

Das Einrichten und Räumen der Baustelle sowie das Vorhalten der nicht
vom Auftraggeber gestellten Baustelleneinrichtung für sämtliche in der
Leistungsbeschreibung aufgeführten Leistungen ist, sofern nicht in
gesonderter Position ausgeschrieben, ist in die Einheitspreise
einzukalkulieren.

Innerhalb der Baustelleneinrichtung werden durch den Auftraggeber zur
Verfügung gestellt:
 - Baustromanschluss
 - Bauwasseranschluss
 Messeinrichtungen sind durch den AN bereit zu stellen und einzurichten.

 Zwischenlagerkosten werden nicht gesondert vergütet.

Alle zur Montage und Transport notwendigen Hebezeuge und sonstige
Hilfsmittel sind Eigenleistung des AN und sind einzukalkulieren.

Das Gebäude wird komplett mit Fassadengerüsten der Lastgruppe 3 mit
einer Belagsbreite von 70 cm eingerüstet.

Allgemeines

Auf der Baustelle gilt Alkohol- und Rauchverbot.
Vor Angebotsabgabe wird vom AG eine Besichtigung des Baubereiches durch
den AN vorausgesetzt.
Die maßliche Bestandserfassung vor Ausführung der Leistungen ist
einzukalkulieren. Das Protokoll ist an die Bauleitung vor Baubeginn zu
übergeben.

Der Auftragnehmer hat mit Angebotsabgabe einen Fachbauleiter schriftlich
zu benennen, der als Entscheidungsbefugter eingesetzt wird.

Dieser hat, wenn Arbeiten des Auftragnehmers ausgeführt werden, vor Ort
anwesend und der deutschen Sprache mächtig zu sein. Er hat in die
unmittelbar auszuführenden Arbeiten einzuweisen und alle erforderlichen
Belehrungen zum Arbeitsschutz nachweislich vor Beginn der Arbeiten
durchzuführen.

Der Auftragnehmer ist verpflichtet, Tagesberichte zu führen, die
wöchentlich der örtlichen Bauleitung vorgelegt werden.

Brandschutz / Sicherheit

Während der Bauarbeiten ist der Brandschutz zu gewährleisten. Zur
Vermeidung von Brandentstehungen durch Baumaßnahmen sind die
einschlägigen Sicherheitsregeln und Unfallverhütungsvorschriften
konsequent einzuhalten.
Geprüfte Feuerlöscher sind auf der Baustelle vorzuhalten. Pro Haus sind
mindesten 3 Löscher vorzuhalten

Das Rauchen auf dem Gerüst ist untersagt.

Bitte sichern Sie Ihr Material täglich vor Diebstahl.

Den Anweisungen und Festlegungen des Koordinators für Sicherheit- und
Gesundheitsschutz ist Folge leisten.

Baustellenreinigung

Die Baustelle ist stets sauber und beräumt zu halten.
Auf dem Gerüst dürfen sich keine ungesicherten Materialien befinden.

Beräumungen und Säuberungsarbeiten sind dabei ohne Aufforderung täglich
und nach Bedarf durchzuführen.
Für diese Nebenleistungen erfolgt keine gesonderte Vergütung. Sollten
diese Arbeiten auch nach den Aufforderungen des Bauherrn bzw. der
Bauleitung nicht im gewünschten Umfang erfolgen, so ist der AG
berechtigt, Dritte mit der Beräumung bzw. Säuberung zu beauftragen und
die dabei entstehenden Kosten dem AN in Rechnung zu stellen.

Anfallende Kosten für Abtransport und Beseitigung von nicht mehr
einzelnen Firmen zuzuordnendem Bauschutt sind von allen am Bau
beteiligten Firmen anteilsgleich (auf die Brutto-Schlussrechnungssumme
bezogen) zu tragen.
Besondere Entsorgungs- und Deponiekosten für die Beseitigung von
Sonderabfällen sind - sofern nicht anders benannt - in die jeweiligen
Einheitspreise einzukalkulieren.

Bauablauf

Für die Arbeiten ist entsprechend dem erforderlichen Zeitaufwand und der
zur Verfügung stehenden Bauzeit eine ausreichende Personalstärke an
Arbeitskräften erforderlich. Mit Abgabe des Angebotes bestätigt der
Bieter, dass eine ausreichende Personalstärke zur Verfügung steht.

Firmenangehörige

Der Auftragnehmer hat sicherzustellen, dass seine auf der Baustelle
eingesetzten Arbeitnehmer sich jederzeit als Firmenangehörige ausweisen
können.
Der Auftraggeber behält sich vor, durch seinen bevollmächtigten
Vertreter Stichproben zur Einhaltung dieser Maßnahmen auf der Baustelle
durchzuführen.

Subunternehmen sind schriftlich anzuzeigen und können nur nach
Zustimmung durch den Bauherren eingesetzt werden.

Leistung

Der Auftraggeber behalten sich das Recht vor, einzelne Positionen aus
dem Auftragsumfang herauszunehmen, ohne dass hierfür Kosten geltend
gemacht werden können oder eine Änderung der Einheitspreise anderer
Positionen erfolgt.

Der Arbeitsumfang bestimmt sich ausschließlich nach dem Text unserer
Bestellung und etwaig schriftlich erteilten Nachbestellungen.

Lieferungen und Leistungen, denen keine schriftliche Bestellung zu
Grunde liegt, werden von uns nicht abgerechnet.

Für Änderungen aufgrund behördlicher Auflagen oder die von uns gewünscht
werden, sind auf der Basis des Hauptangebotes entsprechende
Ergänzungsangebote einzureichen. Diese haben vor Ausführung zu erfolgen.

Wesentliche Veränderungen im Leistungsumfang sind uns rechtzeitig durch
ein schriftliches Nachtragsangebot zu melden. Dies gilt für zusätzliche,
im Leistungsverzeichnis nicht enthaltene Arbeiten, aber auch bei
Massenerhöhungen.

Vor Angebotsabgabe

Vor Abgabe des Angebotes hat sich der Bieter über die Objektsituation zu
informieren. Spezielle Vertragsbedingungen und eventuelle
Arbeitserschwernisse sind vor Vertragsabschluss bekannt zu machen.
Die Außenanlagen befinden sich in einem guten  Zustand. Beachten Sie
deshalb den Baumschutz und  die Festlegungen der Bauleitung.

Es besteht die Möglichkeit mit unserem Büro die  Gegebenheiten und
Technologien abzustimmen.
Prüfen Sie vor Ort die Aufmaße und Konstruktionsangaben rechtzeitig.

Sämtliche Leistungen sind nach den anerkannten  Regeln der Technik, den
gültigen DIN-Vorschriften  für Ausführung und Materialbeschaffenheit,
den  Hersteller- Vorschriften und den Forderungen des
Leistungsverzeichnisses auszuführen.

Bemusterungen sind nach Aufforderung durch die  Bauleitung entsprechend
der Vorgaben ohne  besondere Vergütung zu festgelegten Terminen
abzusichern.

In Abstimmung mit der Bauleitung sind Musterkonstruktionen zur
Festlegung der endgültigen  Ausführung, ohne besondere Vergütung
anzufertigen  und ggf. wieder abzubauen. Durch die Freigabe zur
Ausführung wird die alleinige Verantwortung und Gewährleistung des
Auftragnehmers nicht  eingeschränkt.

Für das Leistungsverzeichnis sind folgende  Forderungen bei der
Kalkulation der Einheitspreise  zu berücksichtigen:

Baustelleneinrichtung, da keine Aufenthalts- und  Lagerräume
bereitgestellt werde
Einsatz moderner Technik, Großgeräte
Schutz- und Sicherungsmaßnahmen, inkl. Vorhaltung  und Unterhalten für
die Dauer der Arbeiten
Witterungs- und Verschmutzungsschutz  (Planenabdeckung)
Der Baustelleneinrichtungsplan wird durch den  Bauleiter mit Ihnen
abgestimmt.
Das Überqueren von öffentlichen Wegen mit schwerer  Technik ist ohne
ausreichende Schutzmaßnahmen  (Auslegen von Stahlplatten) verboten.
Beschädigungen gehen zu Lasten des Verursachers.
Die Aufmaßlisten sind IFF zu übergeben.
Demontage von befestigten Beschilderungen und  Montage nach Abschluss
der Arbeiten.

Der Auftragnehmer nimmt am wöchentlichen Baurapport  teil. Er sichert
eine sachverständige, technische  Bauleitung ab und verpflichtet sich
ein  Bautagebuch zu führen. Dieses ist wöchentlich der  Bauleitung
vorzulegen.

Die Abstimmung mit anderen beteiligten Gewerken ist  unter Einbeziehung
der Bauleitung vorzunehmen.  Behinderungen sind auszuschließen, da keine
zusätzlichen Kosten bzw. Verzögerungen akzeptiert  werden.

Grundlage für die Prüfung der Schlussrechnung ist  die Übergabe der
Aufmaßliste. Es ist zu garantieren,  dass die Meßurkunden gemäß
Angebotspositionen leicht prüfbar erstellt werden.

Verschmutzungen der öffentlichen Straßen und Wege  werden durch den
Verursacher und auf dessen  Kosten beseitigt.

Bitte beachten Sie, dass infolge der Geländesituation manuelle
Transporte teilweise  unumgänglich sind und kalkulieren Sie diese ein.

In den Einheitspreisen sind enthalten:

-sämtliche Lieferungen und Leistungen, die zur sachgemäßen Herstellung
der Arbeiten erforderlich sind, jedoch im Leistungsbeschrieb nicht
besonders erwähnt sind, z.B. Fahrt- und Transportkosten, das Einholen
erforderlicher Gebühren wie z.B Stand-, Abnahmegebühren und dergleichen.

-das Schließen der Befestigungspunkte mit Putz im Farbton der Fassade.

Können Gerüste wegen der baulichen Gegebenheit nicht entsprechend der
Regelausführung  nach DIN 4420 "Arbeits- und Schutzgerüste" bzw.
Zulassungsbescheid erstellt werde, ist eine statische Berechnung für die
Gerüste kostenlos zu erbringen.

Das Auf- und Abbauen von Gerüsten, deren Belagebenen mehr als 2,00 m
über Gelände oder Fußboden liegen, gehören als Nebenleistungen zu den
vertraglichen Leistungen.
Es werden nur die Gebäudemaße aufgemessen und bezahlt, siehe VOB, Anhang
1,
DIN 18 451.

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dri00tter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.
LLGEMEINE VORBEMERKUNGEN

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.
TECHNISCHE VORBEMERKUNGEN

## Zusätzlicher Text
BESONDERE TECHNISCHE VORSCHRIFTEN FÜR GERÜSTBAUARBEITEN

Für Angebot, Lieferung, Ausführung und Abrechnung gelten neben dem
Leistungsverzeichnis :
- die neusten DIN-Normen, VDE- und VDI-Richtlinien.
- die Vorschriften der zuständigen Behörden; z.B. Bauaufsicht,
Gewerbeaufsicht, TÜV, Berufsgenossenschaften und Versogungsbetriebe.
- DIN 4420 Arbeits- und Schutzgerüste

In den Einheitspreisen sind enthalten:

-sämtliche Lieferungen und Leistungen, die zur sachgemäßen Herstellung
der Arbeiten erforderlich sind, jedoch im Leistungsbeschrieb nicht
besonders erwähnt sind, z.B. Fahrt- und Transportkosten, das Einholen
erforderlicher Gebühren wie z.B Stand-, Abnahmegebühren und dergleichen.

-das Schließen der Befestigungspunkte mit einer Plastikkappe im Farbton
der Fassade.

Können Gerüste wegen der baulichen Gegebenheit nicht entsprechend der
Regelausführung  nach DIN 4420 "Arbeits- und Schutzgerüste" bzw.
Zulassungsbescheid erstellt werde, ist eine statische Berechnung für die
Gerüste kostenlos zu erbringen.

Das Auf- und Abbauen von Gerüsten, deren Belagebenen mehr als 2,00 m
über Gelände oder Fußboden liegen, gehöre
n als Nebenleistungen zu den vertraglichen Leistungen.
Es werden nur die Gebäudemaße aufgemessen und bezahlt, siehe VOB, Anhang
1, DIN 18 451.

## Zusätzlicher Text
Fotodokumentation

## Flachdachsanierung Reisewizer Str. 20,
Datum: 03.03.26

### Bereich 1 Allgemein

#### Abschnitt 1.1 Baustelleneinrichtung

**1.1.10 Baustelleneinrichtung**
Einrichten und Räumen der Baustelle
mit An- und Abfuhr, sowie Vorhalten
der zur Durchführung der nachstehend
beschriebenen Arbeiten erforderlichen Kran,
Maschinen, Geräte, Werkzeuge und Abdeckmaterialien für
die Dauer der Arbeiten.
Menge: 1,000 psch

**1.1.20 Bauzaun, Stahlrahmen mobil, h=2,00 m**
Bauzaun aus mobilen Stahlrahmenelementen mit
Rundstahlfüllstäben-Gitterfüllung, Stützfüßen aus Kunst
stoff
oder Beton, inkl. sämtlicher Verbindungen, Kupplungen e
tc.
Der Zaun ist aufzustellen und nach Abschluss aller
Bauarbeiten wieder abzubauen.
Türen und Tore werden gesondert vergütet.
Zaunhöhe : 2,00 m

Vorhalten:  4  Wochen
Menge: 15,000 m

**1.1.30 Bauzaun, Stahlrahmen, h=2,00 m,vorhalten**
*** Bedarfsposition ohne GB
Bauzaun aus mobilen Stahlrahmenelementen mit
Rundstahlfüllstäben - Gitterfüllung, Stützfüßen aus
Beton, inkl. sämtlicher Verbindungen, Kupplungen etc.,
vorhalten und unterhalten.

Längervorhaltung : ca.2  Wochen
Menge: 30,000 m/Wo

**1.1.40 Baustromverteiler, Hauptverteiler**
*** Bedarfsposition mit GB
Baustromverteiler DIN EN 60439-4 als Verteilerschrank,
Berührungsschutzabdeckungen DIN EN 50274, Gehäuse aus
verzinktem Stahl, mit abschließbarer Türe beschichtet,
Schutzart IP 43 DIN EN 60529,
Bemessungsbetriebsspannung 230/400 V, Bemessungsstrom
630 A, einschl. Rohrgestell sowie
Sicherungslasttrennschalter:
8 x NH 00 / 100 A
1 x NH 01 / 250 A
1 x NH 03 / 630 A (Eingangssicherung)
am zugewiesenen Ort montieren, einschl. Demontage nach
Beendigung der Arbeiten.
Gemäß BGV A2 ist der Verteiler mind. monatlich zu
prüfen. Die Prüfung ist zu protokollieren. Das
Protokoll der Bauleitung und dem SIGE-Koordinator
unaufgefordert in Kopie übergeben. Alle für die Prüfung
anfallenden Kosten sind in den Einheitspreis
einzukalkulieren.

Vorhalten:  4 Wochen
Menge: 1,000 Stck

**1.1.50 Baustromanschluss/-verteiler vorhalten**
*** Bedarfsposition ohne GB
Gebrauchsüberlassung für vorbeschriebene
Baustromanschlüsse bzw. Baustromverteiler, inkl. aller
erforderlichen und vorgeschriebenen Prüfungen, welche
mit der Hauptposition nicht abgegolten sind.
Vorhaltung ab 5. Woche
Längervorhaltung : ca. 2 Wochen
Menge: 2,000 StWo

**1.1.60 Bau-WC mit Hand- Waschmöglichkeit**
1-Personen- Kabine für die Nutzung der am Bau
beteiligten Firmen
anfahren, aufstellen und wieder entfernen.
Standort nicht vor Wohnungsfenster!
Wwährend der gesamten Baumaßnahme vorhalten,
unterhalten und wieder entfernen.
Im Unterhalt ist das Entleeren, Austauschen etc,
enthalten.

Vorhalten  4 Wochen
Menge: 1,000 Stck

**1.1.70 Bau-WC mit Hand- Waschmöglichkeit Vorhaltung**
*** Bedarfsposition ohne GB
Bau-WC mit Hand- Waschmöglichkeit Vorhaltung
aus vor Position

Längervorhaltung : ca. 2 Wochen
Menge: 2,000 StWo

#### Abschnitt 1.2 Gerüstarbeiten Gebäudestirnseite/Giebel

**1.2.10 Stahlrohrrahmengerüst der Lastklasse 3**
Stahlrohrrahmengerüst der Lastklasse 3, 2,0 KN/m²,
Breitenklasse W 06
aufbauen und abbauen, einschl.
innenliegendem Leitergang nach DIN
4420 Teil 1 / DIN EN 12811-1.
Menge: 218,000 m²

**1.2.20 Gebrauchsüberlassung**
Gebrauchsüberlassung für jede angef. Woche
der Vorposition ab der 1. Woche
218*4
Menge: 872,000 m²Wo

**1.2.30 Aussenliegender Treppenturm**
Aussenliegender Treppenturm mit Stahlrohrrahmengerüst
der Lastklasse 3, 2,0 KN/m², Breitenklasse W 06
 nach DIN EN 12811-1.

Treppenturm, einläufig mit Podesten als Aufgang auf das
Gerüst sowie zum Dach von außen, vorgebaut vor das
Arbeitsgerüst,
liefern, erstellen, vorhalten und nach Abschluss aller
Bauarbeiten wieder abbauen und abtransportieren.
Der Treppenturm muss während der Arbeitszeiten und
insbesondere nach der Arbeitszeit gegen unbefugtes
Betreten zu sichern/sperren sein.

4
Menge: 8,000 stgm

**1.2.40 Gebrauchsüberlassung**
Gebrauchsüberlassung
für jede angef. Woche der Vorposition ab der 1. Woche
Menge: 32,000 stgm

**1.2.50 Gitterträgerüberbauung**
Gitterträgerüberbauung
über Einfahrten, Durchgängen und nicht tragfähigen
Dächern erstellen und abbauen nach DIN EN 12811-1.
Menge: 8,000 m

**1.2.60 Gebrauchsüberlassung**
Gebrauchsüberlassung
für jede angef. Woche der Vorposition ab der 1. Woche
Menge: 32,000 mWo

**1.2.70 Flachdachseitenschutz**
Flachdachseitenschutz mobil, Höhe 1,1 m,
mobilen Flachdachseitenschutz / Absturzsicherung
entsprechend Forderung der BG Bau
auf die Dachfläche transportieren / errichten / install
-
ieren / umsetzen / über den Bauzeitraum vorhalten,
nach Beendigung der Arbeiten wieder abbauen
und abtransportieren
ab der  1. Woche
Menge: 46,000 m

**1.2.80 Gebrauchsüberlassung**
Flachdachseitenschutz - Vorhaltung
vor- und unterhalten.
Die Abrechnung erfolgt pro m und angefangener
Woche. Ansatz 4 Wochen
Menge: 184,000 mWo

**1.2.90 Innerer Seitenschutz**
Innenliegender Seitenschutz für Arbeitsgerüst gem. DIN
EN
12811-1, wandseitig, liefern und einbauen,
mind. 2-teilig bestehend aus systemkonformen Zwischen-,
und
Geländerholm, vorhalten und nach Abschluss der
Bauarbeiten
wieder abbauen und beseitigen.

Angebotenes Fabrikat / Typ:

'________________________________________________'
vom Bieter einzutragen

Der Einbau erfolgt nach Erfordernis in Abstimmung
zwischen
AN und den Gewerken für die Fassadenbearbeitung als
Absturzsicherung bei vergrößertem Wandabstand (≥ 30cm
Haus 5/7:  150 lfm
Haus 27:  50 lfm
Menge: 218,000 m²

**1.2.100 Innerer Seitenschutz - Vorhaltung**
Innerer Seitenschutz der Vorposition über den Zeitraum
der
Grundvorhaltung hinaus vor- und unterhalten.
Diese Position beinhaltet alle notwendigen Maßnahmen
zur
Sicherstellung oder Wiederherstellung der
Verkehrssicherheit
mit all seinen Bestandteilen.

für jede angef. Woche der Vorposition ab der 1. Woche
Menge: 872,000 mWo

**1.2.110 Dachdeckerschrägaufzug**
Dachdeckerschrägaufzug mit einer Tragkraft bis  250
kg,
anleifern, montieren und nach der Beendigung der
Dacharbeiten wieder zurückbauen
Höhe  bis  18  m
einschl.  4  Wochen Grundstandzeit
Menge: 1,000 Stck

**1.2.120 Bauaufzug - Vorhaltung**
Bauaufzug über den Zeitraum der Grundvorhaltung hinaus
vorund unterhalten, einschl. Wartung und damit
verbundenen
Kosten.

Miete ab der 5. Standwoche
je weitere angefangene Woche
Menge: 1,000 StWo

**1.2.130 Dachaufstieg, gesichert**
Liefern und Montieren eines gesicherten Dachaufstiegs
für den
Zugang zu den Dachflächen vom Fassadengerüst,
als Podest über die Attika, inkl. Seitenschutz und
Treppenauf-/-abgängen mit Geländer,
systemkonform mit Hauptgerüst,
sowie ggfls. notwendiger Anpassung des Arbeitsgerüsts
der
Fassade, zur Gebrauchsüberlassung.
Überbrückungslänge: ca. 1,50 m (Abstand
Konsole-Innenseite
Attika)
Grundstandzeit: 4  Wochen
Menge: 1,000 Stck

**1.2.140 Dachaufstieg - Vorhaltung**
Gesicherten Übertritt über den Zeitraum der
Grundvorhaltung
hinaus vor- und unterhalten.
für jede angef. Woche der Vorposition ab der 5. Woche
Menge: 1,000 StWo

**1.2.150 Stundenlohnarbeiten (unvorhergesehene Leistungen)**
Facharbeiter

Lohnstundenverrechnungssatz eines Facharbeiters zum
Nachweis für Arbeiten, die vorab nicht genau
spezifiziert werden können. In den Verrechnungssatz
sind alle Lohn- und Gehaltskosten, einschl.
Nebenkosten, anteilige Gemeinkosten, mit Wagnis und
Gewinn sowie Fahrtkosten einzukalkulieren.
Menge: 1,000 Std

**1.2.160 Stundenlohnarbeiten (unvorhergesehene Leistungen)**
Helfer

Lohnstundenverrechnungssatz eines Facharbeiters zum
Nachweis für Arbeiten, die vorab nicht genau
spezifiziert werden können. In den Verrechnungssatz
sind alle Lohn- und Gehaltskosten, einschl.
Nebenkosten, anteilige Gemeinkosten, mit Wagnis und
Gewinn sowie Fahrtkosten einzukalkulieren.
Menge: 1,000 Std

### Bereich 2 Dachinstandsetzung

#### Abschnitt 2.1 Abbrucharbeiten

**2.1.50 Dachöffnung**
Dachöffnung
Ermittlung des Dachaufbaus  durch Probeöffnung zur
Überprüfung des vorhandenen Schichtenaufbaus
einschl, fachgerechter Schließung der Dachöffnung.
Dachabdchtung aus: Styropur und Bitumenbahn
Menge: 1,000 Stck

**2.1.60 Metallteile demontieren**
Demontieren  der vorhandenen Blechverwahrung wie
z.B.Brüstungsabdcekungen, Dachrandprofile und/oder
Wandanschlussprofile abnehmen, transportieren und als
Bauschutt abfahren.
Menge: 46,000 m

**2.1.65 Dachdichtungsaufbau auf Schalung**
Dachdichtungsaufbau auf Schalung
bestehend aus Bitumen-Dichtungsbahnen,
bis 4 Lagen, geklebt bzw. Vordeckung
genagelt, Wärmedämmung Styropor bis 22cm mm dick,
abreissen, nach unten transportieren und
entsorgen, Schalung entnageln, nachnageln
und reinigen
Menge: 125,000 m²

**2.1.70 Vorhandene bituminöse An- bzw. Abschlüsse**
Vorhandene bituminöse An- bzw. Abschlüsse abreißen und
als Bauschutt abfahren.
Höhe bis 50 cm.
Menge: 49,000 m

**2.1.75 Vorhandene Dachabläufe**
Vorhandene Dachabläufe, DN100 aus der vorhandenen
Abdichtung und der Unterkonstruktion ausbauen und als
Bauschutt abfahren.
Menge: 2,000 Stck

**2.1.80 Vorhandene Dunstrohre**
Vorhandene Dunstrohre ausbauen und als Bauschutt
abfahren.
Durchmesser: DN100
Menge: 4,000 Stck

**2.1.90 Containerstellung zur Entsorgung**
Containerstellung zur Entsorgung
Schuttes, Container in Einzelgrößen bis 10,0 cbm,
An- und Abfahren, Vorhaltung, Mietkosten.

Die Schuttentsorgung ist geschätzt, die Abrechnung
erfolgt auf Nachweis laut Wiegeschein zzg. 10%
betriebswirtschaftlicher Kosten.
Menge: 1,000 Stck

**2.1.100 Vorhandene Holzdeckenkonstruktion**
Vorhandene Holzdeckenkonstruktion
(Balken, Holzschalung etc.) auf einwandfreien Zustand
prüfen und schadhafte Holzschalung ausbauen, als
Bauschutt abfahren und durch neue Schalung in vorh.
Dicke fachgerecht ersetzen.

Die Leistung umfaßt die Lieferung und komplette
Montage.
Schalung: 24mm
Menge: 1,000 m²

#### Abschnitt 2.2 Abdichtungsarbeiten

**2.2.10 Voranstrich BauderBIT BU-VP**
Voranstrich BauderBIT BU-VP
auf mineralischem Untergrund Kaltverarbeitbarer
Bitumenvoranstrich auf Lösungsmittelbasis,
schnelltrocknend, auf den gereinigten Untergrund
einschl. aller An- und
Abschlüsse streichen oder spritzen und durchtrocknen
lassen.
Verbrauch: ca. 0,3 kg/m²
Menge: 125,000 m²

**2.2.20 Trenn- und Ausgleichslage BauderFLEX TA 600**
Trenn- und Ausgleichslage BauderFLEX TA 600
lose verlegt und mechanisch befestigt.
Elastomerbitumenbahn nach DIN EN 13707, als dauerhaft
funktionale Trenn- und Ausgleichslage.
Leistungs- und Funktionsanforderungen:
- Dicke: ca. 2,0 mm
- oberseitig: folienkaschiert
- unterseitig: vlieskaschiert
- Trägereinlage: Polyestervlies
- Maximale Zugkraft nach DIN 12311-1
l: > 550 N/50 mm, q: > 300 N/50 mm
- Dehnung nach DIN 12311-1: l + q: > 20 %
- Kaltbiegeverhalten nach DIN EN 1109: < -20 °C
- Wärmestandfestigkeit nach DIN EN 1110: > +120 °C
liefern und gem. Herstellervorgaben auf den Untergrund
fachgerecht lose verlegen und nach DIN EN 1991
mechanisch befestigen. Längsnaht- und
Kopfstoßüberdeckung mind. 8 cm breit herstellen. Stöße
versetzt anordnen.
Menge: 125,000 m²

**2.2.30 Dampfsperre BauderFLEX DNA**
Dampfsperre BauderFLEX DNA vollflächig
verschweißt als Behelfsabdichtung.
Elastomerbitumen-Schweißbahn als Dampfsperrbahn
nach DIN EN 13 970.
Leistungs- und Funktionsanforderungen:
- Dicke ca. 4 mm
- oberseitig: feinbestreut, schwarz mit Nahtstreifen
- unterseitig: folienkaschiert
- offene Liegezeit bzw. UV-stabil: 6 Monate
- Trägereinlage: Kombinationsträger
PET/Alu/PET + Glasgewebe
- Durchtrittsicher
- Maximale Zugkraft nach DIN 12311-1:
l: > 1000 N/50 mm, q: > 1000 N/50 mm
- Dehnung nach DIN 12311-1: l + q: > 2 %
- Diffusionswiderstand (Sd-Wert) nach
DIN EN 1931: > 1500 m
- Kaltbiegeverhalten nach DIN EN 1109: < -30 °C
- Wärmestandfestigkeit nach DIN EN 1110: > + 110 °C
- Widerstand gegen stoßartige Belastung nach
DIN EN 12691: > 300 mm Verfahren B
- kurzfristige Behelfsabdichtung
Liefern und gem. Herstellervorgaben auf den Untergrund
fachgerecht vollflächig verschweißen. Längsnaht- und
Kopfstoßüberdeckung mind. 8 cm breit fachgerecht
verschweißen. Stöße versetzt anordnen.Bei Verlegung auf
Stahltrapezblech: Längsnaht auf dem Obergurt anordnen
und Kopfstoß mit geeignetem Flachblech unterlegen. Im
Bereich von An- und Abschlüssen sowie
Dachdurchdringungen ist die Bahn luftdicht
anzuschließen.
Menge: 125,000 m²

**2.2.40 Dampfsperre im Anschlussbereich**
Dampfsperre im Anschlussbereich
Dampfsperre der Vorposition liefern und in An- bzw.
Abschlussbereichen fachgerecht verlegen.
Anschlusshöhe cm: 20
Menge: 49,000 m

**2.2.50 Wärmedämmung BauderPIR FA TE F**
Wärmedämmung BauderPIR FA TE F
mit Schaumkleber verklebt.

Polyurethan-Hartschaumplatten, nach DIN EN 13165,
für genutzte und nicht genutzte Dachflächen.
Leistungs- und Funktionsanforderungen:
- Anwendungstyp nach 4108-10: DAA dh,
hohe Druckbelastbarkeit
- Deckschichten: Aluminium
- mit Falz
- Wärmeleitfähigkeit nach DIN 4108-4: 0,023 W/(mK)
- Brandverhalten nach DIN EN 13501-1: Klasse E
nicht brennend abtropfend, nicht glimmend
- klassifiziert nach DIN 18234-2
- Zugfestigkeit senkrecht zur Plattenebene
nach DIN EN 1607: > 40 kPa
- Umweltproduktdeklaration EPD nach ISO 14025
- Wasseraufnahme nach DIN EN 12087: < 3 Vol. %
- nicht kapillaraktiv
- formaldehydfrei
- biologisch und bauökologisch unbedenklich
- geruchsneutral
- resistent gegen Schimmel und Verrottung
- PIR-stabilisiert mit PIR Index > 250
(extrem hohe Dimensionsstabilität)
- widerstandsfähig gegen statische und dynamische
Lasten
- nicht schmelzend und dauerhaft formbeständig bei
hoher Wärmeeinwirkung
- Plattengröße: 600 x 1200 mm
liefern und auf den Untergrund mit Bauder Schaumkleber
streifenweise windsogsicher nach DIN EN 1991-1-4
verkleben.
Platten versetzt anordnen und dicht stoßen.
Plattendicke: 60 mm
Menge: 125,000 m²

**2.2.60 Gefälledämmung BauderPIR FA G20**
Gefälledämmung BauderPIR FA G20
mit Schaumkleber verklebt.
Polyurethan-Hartschaumplatte mit Gefälle, nach
DIN EN 13165, für genutzte und nicht genutzt
Dachflächen.
Leistungs- und Funktionsanforderungen:
- Anwendungstyp nach 4108-10: DAA dh,
hohe Druckbelastbarkeit
- Deckschichten: Aluminium
- Wärmeleitfähigkeit nach
DIN 4108-4: 0,023 W/(mK)
- Brandverhalten nach DIN EN 13501-1: Klasse E
nicht brennend abtropfend, nicht glimmend
- klassifiziert nach DIN 18234-2
- Zugfestigkeit senkrecht zur Plattenebene
nach DIN EN 1607: > 40 kPa
- Umweltproduktdeklaration EPD nach ISO 14025
- Wasseraufnahme nach DIN EN 12087: < 3 Vol. %
- nicht kapillaraktiv
- formaldehydfrei
- biologisch und bauökologisch unbedenklich
- geruchsneutral
- resistent gegen Schimmel und Verrottung
- PIR-stabilisiert mit PIR Index > 250
(extrem hohe Dimensionsstabilität)
- widerstandsfähig gegen statische und
dynamische Lasten
- nicht schmelzend und dauerhaft formbeständig bei
hoher Wärmeeinwirkung
- Plattengröße: 1200 x 1200 mm
liefern und auf den Untergrund nach geprüftem
Gefälleplan mit Bauder Schaumkleber streifenweise
windsogsicher nach DIN EN 1991-1-4 verkleben.
Platten versetzt anordnen und dicht stoßen.
Gefälle: 2 %
Menge: 125,000 m²

**2.2.70 Abschottung, gedämmt**
Abschottung, gedämmt
Detail wie nachfolgend beschrieben ausführen,
einschließlich Lieferung aller erforderlichen
Materialien:
- erste Lage der Abdichtung der Vorposition als
Zuschnitt mit ca. 10 cm Überdeckung auf die Dampfsperre
und auf die Wärmedämmung aufschweißen / aufkleben.
Hinweis:
Die Lage der Abschottungen ist zu dokumentieren und der
Bauleitung nach Abschluss der Arbeiten zu übergeben.
.
Menge: 10,000 m

**2.2.80 Erste Lage der Abdichtung BauderTEC KSA DUO**
Erste Lage der Abdichtung BauderTEC KSA DUO
vollflächig verklebt als Behelfsabdichtung.
BauderTEC KSA DUO 35
ElastomerbitumenKaltselbstklebebahn als untere Lage
nach DIN EN 13707 und DIN EN 13969 mit variabler
Nahtfügetechnik.
Leistungs- und Funktionsanforderungen:
- Anwendungskurzzeichen nach
DIN SPEC 20000-201: DU/E1 PYE KTG KSP 3,5
DIN SPEC 20000-202: PYE KTG KSP 3,5
- Dicke: ca. 3,5 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)
Liefern und gem. Herstellervorgaben auf den Untergrund
fachgerecht verlegen. Längsnaht- und
Kopfstoßüberdeckung mind. 8 cm breit, unter Verwendung
einer Andrückrolle fachgerecht thermisch verschweißen.
Ein 45°-Eckschnitt ist an der unteren Lage im Bereich
des T-Stoßes auszuführen. Stöße versetzt anordnen.
Menge: 125,000 m²

**2.2.90 Oberlage der Abdichtung BauderKARAT**
Oberlage der Abdichtung BauderKARAT
vollflächig verschweißt.
BauderKARAT Top-Polymerbitumen-Schweißbahn als
obere Lage nach DIN EN 13707 und DIN EN 13969,
mit einer mechanisch hochbelastbaren und
dimensionsstabilenKombinationsträgereinlage in
Verbindung mit
hochwertigsten Bitumenrezepturen, oberseitig
APP-Bitumen für extrem gute Wärmestandfestigkeit und
unterseitig SBS-Bitumen für beste Verschweißbarkeit.
Leistungs- und Funktionsanforderungen:
- Anwendungskurzzeichen nach
DIN SPEC 20000-201: DO/E1 PYE/PYP-KTP 300 S5
DIN SPEC 20000-202: BA PYE/PYP-KTP 300 S5
- Dicke ca. 5,2 mm
- oberseitig: beschiefert grünweiß oder graphitschwarz
- unterseitig: folienkaschiert
- Trägereinlage: Polyesterverbund (KTP) 300 g/m²
- Maximale Zugkraft nach DIN 12311-1:
l + q: > 1450 N/50 mm
- Dehnung nach DIN 12311-1: l + q: > 23 %
- Maßhaltigkeit nach DIN EN 1107: < 0,1 %
- Kaltbiegeverhalten nach DIN EN 1109:
oben < -25 °C, unten < -40 °C
- Wärmestandfestigkeit nach DIN EN 1110:
oben > +150 °C, unten > +120 °C
- Widerstand gegen stoßartige Belastung nach DIN EN
12691: >= 2000 mm Verfahren B
- Fremdüberwachung der Qualität bei der Herstellung
durch TÜV SÜD
- Verhalten bei Brand von außen, im System geprüft
nach DIN CEN/TS 1187 und eingestuft in BROOF(t1)
liefern und gem. Herstellervorgaben auf den Untergrund
fachgerecht vollflächig verschweißen. Längsnaht- und
Kopfstoßüberdeckung min. 8 cm breit fachgerecht
verschweißen. Stöße versetzt anordnen.
Menge: 125,000 m²

**2.2.100 Dachrand Attika**
Dachrand Attika
Detail wie nachfolgend beschrieben ausführen,
einschließlich Lieferung aller erforderlichen
Materialien
- Bitumenvoranstrich im Detailbereich fachgerecht
aufbringen.
- BauderPIR Keil im Eckbereich vor der Aufkantung
verlegen.
- Abdichtungsbahnen der Vorpositionen als Zuschnitt im
Lagenrückversatz mit jeweils 10 cm Überdeckung
fachgerecht verlegen. Die Zuschnitte hoch- und weiter
bis Außenkante Attika führen und aufschweißen /
aufkleben. Die Oberlage ist an der Außenkante ca. 5 cm
herunterzuführen. Die erste Lage zwischen den Lagen der
Flächenabdichtung einbinden.
Attikahöhe: circa 50cm
Attikabreite: circa 40cm
Menge: 46,000 m

**2.2.110 Zulage Eckausbildung**
Zulage Eckausbildung
fachgerechte Ausbildung von Innen- und Aussenecken
mittels geeigneten Zuschnittsstreifen in jeder
Abdichtungslage.
Zuschnittstreifen 180 mm x Anschlusshöhe + 120 mm
liefern und gemäß Herstellervorgaben, in der Innen,-
bzw. Aussenecke als unterlegte Zunge fachgerech
einsetzen.
Anschlussbahnen der 1. Lage und Oberlage
als Zuschnittbahn liefern und fachgerecht einbauen.
Menge: 6,000 Stck

**2.2.120 Anschluss an Durchdringung, Lichtkuppel**
Anschluss an Durchdringung,
Lichtkuppel eckig Ausführung mit BauderLIQUITEC PU-D
Detail wie nachfolgend beschrieben ausführen,
einschließlich Lieferung aller erforderlichen
Materialien:
- Vorbereitung, Abklebung und bei Bedarf
Haftvermittlung / Grundierung des Untergrundes
- BauderLIQUITEC PU-D (1K) in zwei Schichten
aufbringen.
Als erste Schicht ca. 2/3 der angegebenen
Verbrauchsmenge vorlegen, Spezialkunstfaservlies
BauderLIQUITEC VL SP
blasen- und faltenfrei einbetten, die zweite Schicht
nass in nass nachlegen. Die Vliesüberlappung beträgt
mindestens 5 cm. Vor Aushärtung der Abdichtung bzw.
Grundierung Klebeband entfernen.
- Die Abdichtung mindestens 10 cm breit auf die
Flächenabdichtung bis Oberkante Anschluss führen.
Einschließlich aller Eckausbildungen.
- Verbrauch: ca. 3,1 kg/m²
Anschlusshöhe: 20 cm

Abmessung der Durchdringung: 60/60 cm
Menge: 1,000 Stck

**2.2.130 Kernbohrung für einzubauende Überläufe**
Kernbohrung für einzubauende Überläufe, fachgerecht
herstellen. Anfallenden Schutt entfernen und
abtransportieren.
Menge: 2,000 Stck

**2.2.140 SitaTurbo Max, Hauptentwässerung**
SitaTurbo Max, Hauptentwässerung
SitaTurbo Max, aus Edelstahl rostfrei, Werkstoffnummer
1.4301, nach DIN EN 1253-2, mit
Schraubflansch-Konstruktion, 600 mm Stutzenlänge,
Abflussmenge als Speier 8,8 l/s bei 65 mm Stauhöhe, mit
flachem Losflansch und zwei Dichtmanschetten zum
Einklemmen von Bitumen-, Kunststoff- oder
Kautschukbahnen. Mit acht auf dem Festflansch
verschweißten Edelstahlgewindestiften M12,
Messingmuttern, Schutzkappen, Unterlegscheiben und
Kiesfang, liefern und fachgerecht einbauen.
Menge: 1,000 Stck

**2.2.150 SitaSteel Rechteckspeier 500 x 100**
SitaSteel Rechteckspeier 500 x 100,
Notentwässerung, mit Bitumen-Manschette.
SitaSteel Rechteckspeier, aus Edelstahl rostfrei,
Werkstoffnummer 1.4401 Stutzen und 1.4301 Flansch,
nach DIN EN 1253-2, Stutzenmaß 500 mm x 100 mm, mit
einer Stutzenlänge von 600 mm und 0 Grad,
Stutzenneigung, Abflussmenge 5,5 l/s bei 35 mm
Stauhöhe, mit Bitumenmanschette in der Größe 900 mm x
500 mm, mit vorgestanzten Aussparungen im Flansch zur
Befestigung an der Attika, liefern und fachgerecht
einbauen.
Menge: 2,000 Stck

**2.2.160 SitaVent Sanierungslüfter DN 63**
SitaVent Sanierungslüfter DN 63,
mit Bitumen-Manschette.
SitaVent Sanierungslüfter, aus Polyurethan,
wärmegedämmt, zur Sanierung von Lüftungsrohren mit
einem Innendurchmesser von 68 - 86 mm, mit
eingeschäumter Wunschanschluss- manschette zur
homogenen Verbindung der Dachabdichtung. Komplett
inklusive 1000 mm PE- Rohr, Gleitmittel und Dichtung
zur Rückstausicherung, liefern und fachgerecht
einbauen.
Menge: 4,000 Stck

**2.2.170 SitaVent Grundplatte DN 100**
SitaVent Grundplatte DN 100,
mit Bitumen-Manschette für Dampfsperrebene, inklusive
siebenlippigem Dichtring und Gleitmittel, liefern und
fachgerecht einbauen.
Menge: 4,000 Stck

#### Abschnitt 2.3 Blecharbeiten

**2.3.10 Aufbringen einer Unterkonstruktion**
Aufbringen einer Unterkonstruktion
zur Aufnahme für die nachfolgende
Titanzink-Attikaabdeckung.
Verwendung von OSB/3 Platten, in der erforderlichen
Plattenstärke.
Zuschnitt, Anpassung und kraftschlüssige Befestigung
der
Platten auf der vorhandenen Unterkonstruktion,
Herstellung eines gleichmäßigen Gefälles nach innen zur
Dachfläche, Mindestgefälle 3 %
Menge: 46,000 m

**2.3.20 Mauerabdeckung aus Titanzink, 600 mm**
Mauerabdeckung aus Titanzink, 600 mm im
Zuschnitt, mit Wulst oder Blende, Befestigung verdeckt,
anfertigen und montieren, inkl. Vorstossblech verzinkt
oder Enkolit,
Trennlage V13.
Menge: 46,000 m

**2.3.30 Mauerabdeckung - Ecke**
Mauerabdeckung - Ecke, aus Titanzink, liefern und
montieren, als Zulage
Menge: 6,000 Stck

**2.3.40 Dachentwässerung Wasserfangkasten**
Dachentwässerung Wasserfangkasten
liefern und fachgerecht montieren. Einschließlich
Anarbeitung an bestehendes Fallrohr.
Menge: 1,000 Stck

**2.3.50 Stundenlohnleistung Facharbeiter**
Stundenlohnleistung  für unvorhersehbare
Arbeiten die nicht in den Positionen erfasst sind,
wie z.B. absaugen von Niederschlagswasser und
Trocknung im Nachweis.
Menge: 5,000 Std

USt %: 19,00
